# Reinigungs- und Spülarbeiten Brücken WSA Spree-Havel
Angebotsaufforderung (GAEB DA XML 3.2, DA83)
Projekt: 816A726L001
Beschreibung: Reinigungs- und Spülarbeiten an diversen Brückenbauwerken des Wasserstraßen- und Schifffahrtsamtes Spree-Havel in den Außenbezirken Erkner, Kummersdorf und Fürstenwalde im Zeitraum 2026-2028
Währung: EUR
Nebenangebote zugelassen: ja
Auftraggeber: WSA Spree-Havel, Standort Berlin, Mehringdamm 129, 10965 Berlin, Telefon 030 69532-0, E-Mail wsa-spree-havel@wsv.bund.de
Erstellt mit: GXML Toolbox V3.3 R20210630, iTWO_64 V10.0.894, 16.01.2026

## 1 Reinigungs- und Spülarbeiten Brücken WSA Spree-Havel
Datum: 16.01.2026

### Abschnitt 1 Reinigungen

**Ausführungsbeschreibung 2 Hinweis zu OZ 1.1. und 1.2.**
*Beseitigung Spontanvergetation*
Bei allen aufgeführten Brücken fällt die nachfolgend aufgeführte
Tätigkeit mit an und ist jeweils bei den Einheitspreisen zu
 berücksichtigen. Beseitigung der auftretenden Spontanvegetation im Gehweg- und Fahrbahnbereich (insbesondere bei Bordstein- und Rinnenfugen sowie bei Kopfstein- und Plattenpflasterungen) auf der Brückenanlage und den gepflasterten Böschungen und Betriebswegen.

**Ausführungsbeschreibung 1 Hinweis zu OZ 1.1. und 1.2.**
*Kosten in Preise einrechnen*
Alle Kosten für Arbeitskräfte,  Fahrzeuge und Geräte sowie für
Genehmigungen sind bei allen aufgeführten Bücken mit in die
 Einheitspreise einzurechnen.

#### Unterabschnitt 1.1 Frühjahrsreinigung

**1.1.10 Klappbrücke Neue Mühle, DaW km 9,460**
Frühjahrs- und Herbstreinigung
Widerlager/Auflagerbank
- 2x Auflagerbank reinigen (4m x 0,5m) reinigen
- 2x 4 Lager + Lagersockel reinigen
- 13 m² Flügelwandbereiche reinigen
Gehweg und Fahrbahn
- 21 m² Klappbrücke mit Geländer reinigen
- 25 m² Fahrbahnflächen vor Klappbrücke reinigen
- 1x Straßenablauf (Fahrbahn) spülen und reinigen

Zugänglichkeit der Brücke
Besonderheit
- Reinigung der Auflagerbank mit Lagern nur bei hochgefahrener Klappbrücke durchführbar
Menge: 3,000 St

**1.1.20 Fußgängerbrücke Neue Mühle, DaW km 9,470**
Frühjahrs- und Herbstreinigung
Widerlager/Auflagerbank
- 2x Fundament (2,5m x 1,5m) reinigen
 Gehweg und Fahrbahn
- 35 m² Bohlenbelag einschl. Treppen, Zwischenräume und  Stirnseiten spülen und reinigen
- 20 m² Entwässerungsbleche mit Rinne und Abflußleitung spülen und reinigen
- 4 m² Podest vor den Treppenanlagen reinigen

Zugänglichkeit der Brücke
Für die Reinigung der Entwässerung unter dem Belag sind 8 Bohlen mittels Maulschlüssel SW 13 mm zu entfernen
Menge: 3,000 St

**1.1.30 Wehrbrücke Neue Mühle (Nadelwehr), Wehrarm Neue Mühle km 0,117**
Frühjahrs- und Herbstreinigung
Böschungsbereich
- 1x Treppenanlagen mit Podest (6m x 1m) reinigen
- 3m² Traufpflaster an der Flügelwand reinigen
- 8m² alte Auflagerbank reinigen
- 4m Auslaufkaskade der Straßenentwässerung reinigen
Gehweg und Fahrbahn
- 4x Straßenablauf (Fahrbahn) spülen und reinigen
- 40m² Gehweg reinigen
- 2x 20m Schrammborde reinigen
Menge: 3,000 St

**1.1.40 Schützwehrbrücke Neue Mühle (Aalfang), Wehrarm Neue Mühle km 0,118**
Frühjahrs- und Herbstreinigung
Böschungsbereich
- 1x Treppenanlagen (4m x 1m) reinigen
- ca. 10m² Betriebsweg mit Gitterrostbrücke reinigen
Gehweg und Fahrbahn
- 20m² Gehweg reinigen
- 2x 10m Schrammborde reinigen
Menge: 3,000 St

**1.1.50 Bootsschleppenbrücke Neue Mühle, Wehrarm Neue Mühle km 0,120**
Frühjahrs- und Herbstreinigung
Böschungsbereich
- 1x Treppenanlagen mit Podest (2m x 1m) reinigen
Gehweg und Fahrbahn
- 12m² Gehweg reinigen
- 2x 12m Schrammborde reinigen
Menge: 3,000 St

**1.1.60 Wehrbrücke Wendisch Rietz, Wehrarm Wendisch Rietz km 0,124**
Frühjahrs- und Herbstreinigung
Gehweg und Fahrbahn
- 27m² komplette Brückenfläche reinigen
- 10m² Betonpflasterfläche reinigen
- 7m² Schrammbord mit Geländer reinigen
- 1x Straßenablauf (Fahrbahn) spülen und reinigen

Zugänglichkeit der Brücke
Das Brückenbauwerk befindet sich auf dem Gelände der Schleusenanlage Wendisch Rietz. Die Schleusenanlage ist nicht mit Personal besetzt. Die Schlüssel für die Zufahrt zum Brückenbauwerk ist im Außenbezirk 9 (Kummersdorf) zu empfangen und nach den Reinigungsarbeiten dort wieder abzugeben.
Menge: 3,000 St

**1.1.70 Wehrbrücke Große Tränke, Müggelspree km 44,850**
Frühjahs- und Herbstreinigung
Gehweg und Fahrbahn
- 55m² Bohlenbelag, einschließlich der Zwischenräume und Stirnseiten spülen und reinigen
- 19 m² Rampe und Podest reinigen
Menge: 3,000 St

**1.1.80 Schleusenbrücke Große Tränke, SOW km 68,700**
Frühjahrs- und Herbstreinigung
Widerlager/Auflagerbank
- 2x Auflagerbank (9m x 1,5m) reinigen
- 2x 2 Lager + Lagersockel reinigen
- 2x 9m offene Entwässerungsrinne mit Abflußrohr
Böschungsbereich
- 1x Treppenanlage mit Podest (8,7m x 1m) reinigen
- 10m² Traufpflaster an den Flügelwänden reinigen
- 68m² Betriebsweg reinigen
Gehweg und Fahrbahn
- 17m Übergangskonstruktion spülen und reinigen
- 122m Bordsteinbereich mit Durchbrüchen reinigen
- 144m offene Fugen guer zur Fahrbahn spülen und reinigen
- Brückenfachwerk
- 48 Knotenpunkte auf den Untergurten spülen und reinigen

Zugänglichkeit der Brücke
Besonderheit
- Höhe der Widerlager/Auflagerbank ca. 3m, Leiter erforderlich
Menge: 3,000 St

**1.1.90 Fluthbrücke, SOW km, 88,910**
Frühjahrs- und Herbstreinigung
Widerlager/Auflagerbank
- 4x Auflagerbank (4m x 0,5m) reinigen
- 4x 2 Lager + Lagersockel reinigen
- 2x 5m offene Entwässerungsrinne mit Abflussrohr spülen und reinigen
Böschungsbereich
- 2x Treppenanlage mit Podest (18m x 1m) reinigen
- 2x 4m² Betriebsweg reinigen
- 2x 14m² Böschung (Steinschüttung) reinigen
- 10m² Traufpflaster an den Flügelwänden reinigen
Gehweg und Fahrbahn
- 200m² Bohlenbelag, einschließlich der Zwischenräume und Stirnseiten spülen und reinigen

Zugänglichkeit der Brücke
Besonderheit
- Höhe zum Widerlager/Auflagerbank ca. 2m
- Höhe zu den Pfeilern ca. 4m
- Leiter erforderlich
Menge: 3,000 St

**1.1.100 Schleusenbrücke Kersdorf, SOW km 89,690**
Frühjahrs- und Herbstreinigung
Widerlager/Auflagerbank
- 4x Auflagerbank (5,3m x 0,5m) reinigen
Böschungsbereich
- 2x Treppenanlage (7m x 1m) reinigen
Gehweg und Fahrbahn
- 4x Straßenablauf (Fahrbahn) spülen und reinigen
- 150m² Bohlenbelag, einschließlich der Zwischenräume und Stirnseiten, spülen und reinigen

Zugänglichkeit der Brücke
Besonderheit
- Höhe zum Widerlager/Auflagerbank ca. 2m
- Leiter erforderlich
Menge: 3,000 St

**1.1.110 Müllroser Straßenbrücke, SOW km 104,200**
Frühjahrs- und Herbstreinigung
Widerlager/Auflagerbank
- 2x Auflagerbänke (16m x 1,5m) reinigen
- 2x 2 Lager + Lagersockel reinigen
Böschungsbereich
- 2x Treppenanlage mit Podest (14m x 1m) reinigen
- 40m² Traufpflaster an der Flügelwand reinigen
- 30m² Betriebsweg reinigen
- 10m Einlaufkaskade (Nordseite) reinigen
Gehweg und Fahrbahn
- 36m Übergangskonstruktion spülen und reinigen
- 4x Straßenablauf (Fahrbahn) spülen und reinigen
- 4x Straßenablauf (Gehweg) spülen und reinigen
- 4x Brückenablauf (Gehweg) spülen und reinigen
- 4x Revisionsschächte (Fahrbahn) spülen und reinigen
- 68m Verkehrsabweiser (Fußbereich) mit 16 Trägern reinigen

Zugänglichkeit der Brücke
Besonderheit
- Höhe zum Widerlager/Auflagerbank ca. 3m
- Leiter erforderlich
Menge: 3,000 St

**1.1.120 Kaisermühler Brücke, SOW km 106,650**
Frühjahrs- und Herbstreinigung
Widerlager/Auflagerbank
- 3x Auflagerbänke (3m x 1,5m) reinigen
- 3x 2 Lager + Lagersockel reinigen
- 2x 1 Pylon Auflagerpunkt (1m x 1m) reinigen
- 2x 5m offene Ebtwässerungsrinne mit Abflußrohr spülen und reinigen
Böschungsbereich
- 2x Treppenanlage mit Podest (18m x 1m) reinigen
- 16m² Traufpflaster an den Flügelwänden und Betriebsweg reinigen
Gehweg und Fahrbahn
- 150m² Bohlenbelag, einschließlich der Zwischenräume und Stirnseiten spülen und reinigen

Zugänglichkeit der Brücke
Besonderheit
- Höhe zur Auflagerbank des Pfeilers ca. 4m
- Leiter erforderlich
Menge: 3,000 St

**1.1.130 Blockweg Brücke, SOW km 111,700**
Frühjahrs- und Herbstreinigung
Widerlager/Auflagerbank
- 2x Auflagerbänke (3m x 1m) reinigen
Böschungsbereich
- 2x Treppenanlage mit Podest (16m x 1m) reinigen
- 8m² Traufpflaster an den Flügelwänden reinigen
- 2x 5m offene Entwässerungsrinne reinigen
- 2x 26m x 1m Betriebsweg unter der Brücke spülen und reinigen
Gehweg und Fahrbahn
- 20m Übergangskonstruktion spülen und reinigen
- 4x Straßenablauf (FAhrbahn) spülen und reinigen

Zugänglichkeit der Brücke
Besonderheit
- Höhe zur Auflagerbank des Pfeilers ca. 3m
- Leiter erforderlich
Menge: 3,000 St

**1.1.140 Rautenkranzbrücke, SOW km 114,57**
Frühjahrs- und Herbstreingung
Widerlager/Auflagerbank
- 2x Auflagerbänke (7m x 1,10m) reinigen
- 2x offene Entwässerungsrinne mit Abflussrohr spülen und reinigen
Böschungsbereich
- 2x Treppenanlage mit Podest (ca. 9m x 1,10m) reinigen
- ca. 12m² Traufpflaster an der Flügelwand reinigen
- 56m Raubettmulde reinigen
- ca. 26m Betriebsweg unter der Brücke reinigen
Gehweg und Fahrbahn
- ca. 78m Bordsteinkante (Brückenbauwerk) reinigen
- ca. 52m Bordsteinkante (Brückenende/Raubettmulden) reinigen
- ca. 110m Kappe (Kappenbreite 0,75m) reinigen
- 20m Übergangskonstruktion spülen und reinigen
Bewuchsbeseitigung
- Beseitigung der auftretenden Spontanvegetation im Gehweg- und Fahrbahnbereich (insbesondere bei Bordstein- und Rinnenfugen sowie Kopfstein- und Plattenpflasterungen) auf der Brückenanlage und den gepflasterten Böschungen und Betriebswegen
Besonderheit
- Höhe zum Widerlager/Auflagerbank ca. 2,80m
Menge: 3,000 St

**1.1.150 Ziltendorfer Brücke, SOW km 118,840**
Frühjahrs- und Herbstreinigung
Widerlager/Auflagerbank
- 2x Auflagerbänke (10m x 1,0m) reinigen
- 2x 4 Lager + Lagersockel reinigen
- 2x 10m offene Entwässerungsrinne mit Abflußrohr spülen und reinigen
Böschungsbereich
- 2x Treppenanlage mit Podest (10m x 1,0m) reinigen
- 20m² Traufpflaster an der Flügelwand reinigen
- 20m² Betriebsweg reinigen
Gehweg und Fahrbahn
- 20m Übergangskonstruktion spülen und reinigen

Zugänglichkeit der Brücke
Besonderheit
- Höhe zum Widerlager/Auflager ca. 4m
- Leiter erforderlich
Menge: 3,000 St

**1.1.160 Schönfließer Brücke, SOW km 125,010**
Frühjahrs- und Herbstreinigung
Widerlager/Auflagerbänke
- 2x Auflagerbänke (14 m x 2,5 m) reinigen
- 2x 2 Lager + Lagersockel reinigen
- 2x 14 m offene Entwässerungsrinne mit Abflussrohr spülen und reinigen
Böschungsbereich
-  2 x Treppenanlagen mit Podest (12 m x 1 m) reinigen
- 30m² Traufpflaster an den Flügelwänden reinigen
- 80m² Betriebsweg unter der Brücke reinigen
- 4x Revisionsschacht (Betriebsweg) spülen und reinigen
Gehweg und Fahrbahn
- 28m Übergangskonstruktion spülen und reinigen
- 12x Straßenablauf (Fahrbahn) spülen und reinigen
- 26x Straßenablauf (Gehweg) spülen und reinigen
- 64m Verkehrsabweiser des Brückenbogens reinigen
- 44m Verkehrsabweiser in den Rampenbereichen reinigen

Zugänglichkeit der Brücke
Besonderheit
- Höhe zur Auflagerbank des Pfeilers ca. 3m
- Leiter erforderlich
Menge: 3,000 St

**1.1.170 Diehloer Brücke, SOW km 126,280**
Frühjahrs- und Herbstreinigung
Widerlager/Auflagerbank
- 2x Auflagerbänke (6m x 1,5m) reinigen
- 2x 2 Lager + Lagersockel reinigen
- 2x 6m offene Entwässerungsrinne spülen und reinigen
Böschungsbereich
- 2x Treppenanlagen mit Podest (12m x 1m) reinigen
- 100m² Betriebsweg und gepflasterte Böschung an der Flügelwand reinigen
- 20m² Traufpflaster an den Flügelwänden reinigen
Gehweg und Fahrbahn
- 13m Übergangskonstruktion spülen und reinigen
- 20x Straßenüberlauf (Gehweg) spülen und reinigen

Zugänglichkeit der Brücke
Besonderheit
- Höhe der Auflagerbank des Pfeilers ca. 3m
- Leiter erforderlich
Menge: 3,000 St

**1.1.180 Straßenbrücke Schachtschleuse, SOW km 127,460**
Frühjahrs- und Herbstreinigung
Böschungsbereich
- 2x Treppenanlagen mit Podest (20m x 1m)
reinigen
- 100m² Betriebsweg und gepflasterte Böschung an der Flügelwand reinigen
Gehweg und Fahrbahn
- 160m Leiteinrichtung reinigen
- 80m Geländerfußbereich reinigen
- 4x Starßenablauf (Fahrbahn) spülen und reinigen
Menge: 3,000 St

**1.1.190 Neue Deichbrücke, SOW km 129,220**
Frühjahrs- und Herbstreinigung
Widerlager/Auflagerbank
- 2x Auflagerbänke (15m x 1,0m) reinigen
- 2x 2 Lager ++ Lagersockel reinigen
- 2x Treppenanlage mit Podest (17m x 1,0m) reinigen
- 2x 375m² Böschung unter der Brücke und Böschungskegel an der Flügelwand reinigen
- 2x 15m offene Entwässerungsrinne spülen und reinigen
Gehweg und Fahrbahn
- 30m Übergangskonstruktion spülen und reinigen
- 8x Starßenablauf (Fahrbahn) spülen und reingen
- 2x Revisionsschacht (Fahrbahn) spülen und reinigen
- 120m Fußbereich der Brückenbögen reingen

Zugänglichkeit der Brücke
Besonderheit
- Höhe zur Auflagerbank des Pfeolers ca. 2,5m
-Leiter erforderlich
- für die Arbeiten am Böschungspflaster sind Leitern anzulegen
Menge: 3,000 St

**1.1.200 Leinpfadbrücke Speisekanal, Speisekanal Eisenhüttenstadt km 0,003**
Frühjahrs- und Herbstreinigung
Böschungsbereich
- 4x Treppenanlage (1,2m x 0,8m) reinigen
Gehweg und Fahrbahn
- 35m² gepflasterte Brückenfläche reinigen
- 40m² gepflasterter Leinpfadweg reinigen
- 12m² Schrammbord mit geländer reinigen
- 20m² Nadelverschlußfläche reinigen
Menge: 3,000 St

**1.1.210 Wehrbrücke Fürstenwalde, Wehrarm Fürstenwalde km 0,169**
Frühjahrs- und Herbstreinigung
Gehweg und Fahrbahn
- 13m Übergangskonstruktion spülen und reinigen
- 116m² Fahrbahn reinigen
- 1 Straßenablauf (Fahrbahn)
spülen und reinigen
- 1 Revisionsschacht spülen und reinigen
Menge: 3,000 St

**1.1.220 Klappbrücke Woltersdorf, RüG km 3,820**
Frühjahrs- und Herbstreinigung
Widerlager/Auflagerbank
- 2x Auflagerbank (6,5m x 1,0m) reinigen
- 2x 2 Lager + Lagersockel reinigen
- 1x Einlauf mit Abflußrohr spülen
Böschungsbereich
- 70m² Schleusengelände reinigen
- 2x 2 Auflager und Fundamente der Fußgängerbrücke reinigen
- 2x Fundamente der Pylonen reinigen
- 2x Fundamente der Verkehrsschranken reinigen
- 4m Treppenanlage reinigen

Zugänglichkeit der Brücke
Besonderheit
- Reinigung der Auflagerbank mit Lagern nur bei hoch gefahrener Klappbrücke möglich
Menge: 3,000 St

**1.1.230 Fußgängerbrücke Woltersdorf, RüG km 3,826**
Frühjahrs- und Herbstreinigung
Gehweg und Fahrbahn
- 17m² Fußgängerbrücke reinigen
- 17m² Bohlenbelag der Treppen, einschließlich der Zwischenräume und der Stirnseiten, spülen und reinigen
Menge: 3,000 St

**1.1.240 Straßenbrücke Wernsdorf, SOW km 47,450**
Frühjahrs- und Herbstreinigung
Widerlager/Auflagerbank
- 2x Auflagerbank (12m x 1,5m) reinigen
- 2x 4 Lager + Lagersockel reinigen
- 4 Abflußrohre DN 50 der Auflagerbänke (1x Nordseite, 3x Südseite) spülen
Böschungsbereich
- 2x Treppenanlagen mit Podest (je 13m x 0,9m) reinigen
- 1x Böschungstreppe Südseite (7,3m x 1,5m) reinigen
- 2x Revisionsschacht spülen und reinigen
- 8m² Traufpflaster an de Flügelwänden reinigen
- ca. 10m² Betriebsweg (Nordseite) reinigen
Gehweg und Fahrbahn
- 15,6m Übergangskonstruktion spülen und reinigen
- 8x Straßenablauf (Fahrbahn) spülen und reinigen

Zugänglichkeit der Brücke
Besonderheit
- Zugang zu den Widerlagern/Auflagerbänken über schräge Böschung, Leitern anlegen
Wartung
- Schlösser der Tore fetten bzw. ölen
Menge: 3,000 St

**1.1.250 Straßenbrücke Spreenhagen, SOW km 59,860**
Frühjahrs- und Herbstreinigung
Widerlager/Auflagerbank
- 2x 1 Treidelwegdurchführung (10,5m x 2m) reinigen
- 11m² Traufpflaster an den Flügelwänden reinigen
Böschungsbereich
- 2x Treppenanlage mit Podest (je 10m x 0,8m) reinigen
Gehweg und Fahrbahn
- 11,2m Übergangskonstruktion (Nordseite) spülen und reinigen
- 64m Stahlträger zwischen den Rippen reinigen
- 40m Betonabweiser mit Durchgängen reinigen
- 4x Straßenablauf (Fahrbahn) spülen und reinigen
Menge: 3,000 St

#### Unterabschnitt 1.2 Herbstreinigung

**1.2.10 Klappbrücke Neue Mühle, DaW km 9,460**
Frühjahrs- und Herbstreinigung
Widerlager/Auflagerbank
- 2x Auflagerbank reinigen (4m x 0,5m) reinigen
- 2x 4 Lager + Lagersockel reinigen
- 13 m² Flügelwandbereiche reinigen
Gehweg und Fahrbahn
- 21 m² Klappbrücke mit Geländer reinigen
- 25 m² Fahrbahnflächen vor Klappbrücke reinigen
- 1x Straßenablauf (Fahrbahn) spülen und reinigen

Zugänglichkeit der Brücke
Besonderheit
- Reinigung der Auflagerbank mit Lagern nur bei hochgefahrener Klappbrücke durchführbar
Menge: 3,000 St

**1.2.20 Fußgängerbrücke Neue Mühle, DaW km 9,470**
Frühjahrs- und Herbstreinigung
Widerlager/Auflagerbank
- 2x Fundament (2,5m x 1,5m) reinigen
 Gehweg und Fahrbahn
- 35 m² Bohlenbelag einschl. Treppen, Zwischenräume und  Stirnseiten spülen und reinigen
- 20 m² Entwässerungsbleche mit Rinne und Abflußleitung spülen und reinigen
- 4 m² Podest vor den Treppenanlagen reinigen

Zugänglichkeit der Brücke
Für die Reinigung der Entwässerung unter dem Belag sind 8 Bohlen mittels Maulschlüssel SW 13 mm zu entfernen
Menge: 3,000 St

**1.2.30 Wehrbrücke Neue Mühle (Nadelwehr), Wehrarm Neue Mühle km 0,117**
Frühjahrs- und Herbstreinigung
Böschungsbereich
- 1x Treppenanlagen mit Podest (6m x 1m) reinigen
- 3m² Traufpflaster an der Flügelwand reinigen
- 8m² alte Auflagerbank reinigen
- 4m Auslaufkaskade der Straßenentwässerung reinigen
Gehweg und Fahrbahn
- 4x Straßenablauf (Fahrbahn) spülen und reinigen
- 40m² Gehweg reinigen
- 2x 20m Schrammborde reinigen
Menge: 3,000 St

**1.2.40 Schützwehrbrücke Neue Mühle (Aalfang), Wehrarm Neue Mühle km 0,118**
Frühjahrs- und Herbstreinigung
Böschungsbereich
- 1x Treppenanlagen (4m x 1m) reinigen
- ca. 10m² Betriebsweg mit Gitterrostbrücke reinigen
Gehweg und Fahrbahn
- 20m² Gehweg reinigen
- 2x 10m Schrammborde reinigen
Menge: 3,000 St

**1.2.50 Bootsschleppenbrücke Neue Mühle, Wehrarm Neue Mühle km 0,120**
Frühjahrs- und Herbstreinigung
Böschungsbereich
- 1x Treppenanlagen mit Podest (2m x 1m) reinigen
Gehweg und Fahrbahn
- 12m² Gehweg reinigen
- 2x 12m Schrammborde reinigen
Menge: 3,000 St

**1.2.60 Wehrbrücke Wendisch Rietz, Wehrarm Wendisch Rietz km 0,124**
Frühjahrs- und Herbstreinigung
Gehweg und Fahrbahn
- 27m² komplette Brückenfläche reinigen
- 10m² Betonpflasterfläche reinigen
- 7m² Schrammbord mit Geländer reinigen
- 1x Straßenablauf (Fahrbahn) spülen und reinigen

Zugänglichkeit der Brücke
Das Brückenbauwerk befindet sich auf dem Gelände der Schleusenanlage Wendisch Rietz. Die Schleusenanlage ist nicht mit Personal besetzt. Die Schlüssel für die Zufahrt zum Brückenbauwerk ist im Außenbezirk 9 (Kummersdorf) zu empfangen und nach den Reinigungsarbeiten dort wieder abzugeben.
Menge: 3,000 St

**1.2.70 Wehrbrücke Große Tränke, Müggelspree km 44,850**
Frühjahs- und Herbstreinigung
Gehweg und Fahrbahn
- 55m² Bohlenbelag, einschließlich der Zwischenräume und Stirnseiten spülen und reinigen
- 19 m² Rampe und Podest reinigen
Menge: 3,000 St

**1.2.80 Schleusenbrücke Große Tränke, SOW km 68,700**
Frühjahrs- und Herbstreinigung
Widerlager/Auflagerbank
- 2x Auflagerbank (9m x 1,5m) reinigen
- 2x 2 Lager + Lagersockel reinigen
- 2x 9m offene Entwässerungsrinne mit Abflußrohr
Böschungsbereich
- 1x Treppenanlage mit Podest (8,7m x 1m) reinigen
- 10m² Traufpflaster an den Flügelwänden reinigen
- 68m² Betriebsweg reinigen
Gehweg und Fahrbahn
- 17m Übergangskonstruktion spülen und reinigen
- 122m Bordsteinbereich mit Durchbrüchen reinigen
- 144m offene Fugen guer zur Fahrbahn spülen und reinigen
- Brückenfachwerk
- 48 Knotenpunkte auf den Untergurten spülen und reinigen

Zugänglichkeit der Brücke
Besonderheit
- Höhe der Widerlager/Auflagerbank ca. 3m, Leiter erforderlich
Menge: 3,000 St

**1.2.90 Fluthbrücke, SOW km, 88,910**
Frühjahrs- und Herbstreinigung
Widerlager/Auflagerbank
- 4x Auflagerbank (4m x 0,5m) reinigen
- 4x 2 Lager + Lagersockel reinigen
- 2x 5m offene Entwässerungsrinne mit Abflussrohr spülen und reinigen
Böschungsbereich
- 2x Treppenanlage mit Podest (18m x 1m) reinigen
- 2x 4m² Betriebsweg reinigen
- 2x 14m² Böschung (Steinschüttung) reinigen
- 10m² Traufpflaster an den Flügelwänden reinigen
Gehweg und Fahrbahn
- 200m² Bohlenbelag, einschließlich der Zwischenräume und Stirnseiten spülen und reinigen

Zugänglichkeit der Brücke
Besonderheit
- Höhe zum Widerlager/Auflagerbank ca. 2m
- Höhe zu den Pfeilern ca. 4m
- Leiter erforderlich
Menge: 3,000 St

**1.2.100 Schleusenbrücke Kersdorf, SOW km 89,690**
Frühjahrs- und Herbstreinigung
Widerlager/Auflagerbank
- 4x Auflagerbank (5,3m x 0,5m) reinigen
Böschungsbereich
- 2x Treppenanlage (7m x 1m) reinigen
Gehweg und Fahrbahn
- 4x Straßenablauf (Fahrbahn) spülen und reinigen
- 150m² Bohlenbelag, einschließlich der Zwischenräume und Stirnseiten, spülen und reinigen

Zugänglichkeit der Brücke
Besonderheit
- Höhe zum Widerlager/Auflagerbank ca. 2m
- Leiter erforderlich
Menge: 3,000 St

**1.2.110 Müllroser Straßenbrücke, SOW km 104,200**
Frühjahrs- und Herbstreinigung
Widerlager/Auflagerbank
- 2x Auflagerbänke (16m x 1,5m) reinigen
- 2x 2 Lager + Lagersockel reinigen
Böschungsbereich
- 2x Treppenanlage mit Podest (14m x 1m) reinigen
- 40m² Traufpflaster an der Flügelwand reinigen
- 30m² Betriebsweg reinigen
- 10m Einlaufkaskade (Nordseite) reinigen
Gehweg und Fahrbahn
- 36m Übergangskonstruktion spülen und reinigen
- 4x Straßenablauf (Fahrbahn) spülen und reinigen
- 4x Straßenablauf (Gehweg) spülen und reinigen
- 4x Brückenablauf (Gehweg) spülen und reinigen
- 4x Revisionsschächte (Fahrbahn) spülen und reinigen
- 68m Verkehrsabweiser (Fußbereich) mit 16 Trägern reinigen

Zugänglichkeit der Brücke
Besonderheit
- Höhe zum Widerlager/Auflagerbank ca. 3m
- Leiter erforderlich
Menge: 3,000 St

**1.2.120 Kaisermühler Brücke, SOW km 106,650**
Frühjahrs- und Herbstreinigung
Widerlager/Auflagerbank
- 3x Auflagerbänke (3m x 1,5m) reinigen
- 3x 2 Lager + Lagersockel reinigen
- 2x 1 Pylon Auflagerpunkt (1m x 1m) reinigen
- 2x 5m offene Ebtwässerungsrinne mit Abflußrohr spülen und reinigen
Böschungsbereich
- 2x Treppenanlage mit Podest (18m x 1m) reinigen
- 16m² Traufpflaster an den Flügelwänden und Betriebsweg reinigen
Gehweg und Fahrbahn
- 150m² Bohlenbelag, einschließlich der Zwischenräume und Stirnseiten spülen und reinigen

Zugänglichkeit der Brücke
Besonderheit
- Höhe zur Auflagerbank des Pfeilers ca. 4m
- Leiter erforderlich
Menge: 3,000 St

**1.2.130 Blockweg Brücke, SOW km 111,700**
Frühjahrs- und Herbstreinigung
Widerlager/Auflagerbank
- 2x Auflagerbänke (3m x 1m) reinigen
Böschungsbereich
- 2x Treppenanlage mit Podest (16m x 1m) reinigen
- 8m² Traufpflaster an den Flügelwänden reinigen
- 2x 5m offene Entwässerungsrinne reinigen
- 2x 26m x 1m Betriebsweg unter der Brücke spülen und reinigen
Gehweg und Fahrbahn
- 20m Übergangskonstruktion spülen und reinigen
- 4x Straßenablauf (FAhrbahn) spülen und reinigen

Zugänglichkeit der Brücke
Besonderheit
- Höhe zur Auflagerbank des Pfeilers ca. 3m
- Leiter erforderlich
Menge: 3,000 St

**1.2.140 Rautenkranzbrücke, SOW km 114,57**
Frühjahrs- und Herbstreingung
Widerlager/Auflagerbank
- 2x Auflagerbänke (7m x 1,10m) reinigen
- 2x offene Entwässerungsrinne mit Abflussrohr spülen und reinigen
Böschungsbereich
- 2x Treppenanlage mit Podest (ca. 9m x 1,10m) reinigen
- ca. 12m² Traufpflaster an der Flügelwand reinigen
- 56m Raubettmulde reinigen
- ca. 26m Betriebsweg unter der Brücke reinigen
Gehweg und Fahrbahn
- ca. 78m Bordsteinkante (Brückenbauwerk) reinigen
- ca. 52m Bordsteinkante (Brückenende/Raubettmulden) reinigen
- ca. 110m Kappe (Kappenbreite 0,75m) reinigen
- 20m Übergangskonstruktion spülen und reinigen
Bewuchsbeseitigung
- Beseitigung der auftretenden Spontanvegetation im Gehweg- und Fahrbahnbereich (insbesondere bei Bordstein- und Rinnenfugen sowie Kopfstein- und Plattenpflasterungen) auf der Brückenanlage und den gepflasterten Böschungen und Betriebswegen
Besonderheit
- Höhe zum Widerlager/Auflagerbank ca. 2,80m
Menge: 3,000 St

**1.2.150 Ziltendorfer Brücke, SOW km 118,840**
Frühjahrs- und Herbstreinigung
Widerlager/Auflagerbank
- 2x Auflagerbänke (10m x 1,0m) reinigen
- 2x 4 Lager + Lagersockel reinigen
- 2x 10m offene Entwässerungsrinne mit Abflußrohr spülen und reinigen
Böschungsbereich
- 2x Treppenanlage mit Podest (10m x 1,0m) reinigen
- 20m² Traufpflaster an der Flügelwand reinigen
- 20m² Betriebsweg reinigen
Gehweg und Fahrbahn
- 20m Übergangskonstruktion spülen und reinigen

Zugänglichkeit der Brücke
Besonderheit
- Höhe zum Widerlager/Auflager ca. 4m
- Leiter erforderlich
Menge: 3,000 St

**1.2.160 Schönfließer Brücke, SOW km 125,010**
Frühjahrs- und Herbstreinigung
Widerlager/Auflagerbänke
- 2x Auflagerbänke (14 m x 2,5 m) reinigen
- 2x 2 Lager + Lagersockel reinigen
- 2x 14 m offene Entwässerungsrinne mit Abflussrohr spülen und reinigen
Böschungsbereich
-  2 x Treppenanlagen mit Podest (12 m x 1 m) reinigen
- 30m² Traufpflaster an den Flügelwänden reinigen
- 80m² Betriebsweg unter der Brücke reinigen
- 4x Revisionsschacht (Betriebsweg) spülen und reinigen
Gehweg und Fahrbahn
- 28m Übergangskonstruktion spülen und reinigen
- 12x Straßenablauf (Fahrbahn) spülen und reinigen
- 26x Straßenablauf (Gehweg) spülen und reinigen
- 64m Verkehrsabweiser des Brückenbogens reinigen
- 44m Verkehrsabweiser in den Rampenbereichen reinigen

Zugänglichkeit der Brücke
Besonderheit
- Höhe zur Auflagerbank des Pfeilers ca. 3m
- Leiter erforderlich
Menge: 3,000 St

**1.2.170 Diehloer Brücke, SOW km 126,280**
Frühjahrs- und Herbstreinigung
Widerlager/Auflagerbank
- 2x Auflagerbänke (6m x 1,5m) reinigen
- 2x 2 Lager + Lagersockel reinigen
- 2x 6m offene Entwässerungsrinne spülen und reinigen
Böschungsbereich
- 2x Treppenanlagen mit Podest (12m x 1m) reinigen
- 100m² Betriebsweg und gepflasterte Böschung an der Flügelwand reinigen
- 20m² Traufpflaster an den Flügelwänden reinigen
Gehweg und Fahrbahn
- 13m Übergangskonstruktion spülen und reinigen
- 20x Straßenüberlauf (Gehweg) spülen und reinigen

Zugänglichkeit der Brücke
Besonderheit
- Höhe der Auflagerbank des Pfeilers ca. 3m
- Leiter erforderlich
Menge: 3,000 St

**1.2.180 Straßenbrücke Schachtschleuse, SOW km 127,460**
Frühjahrs- und Herbstreinigung
Böschungsbereich
- 2x Treppenanlagen mit Podest (20m x 1m)
reinigen
- 100m² Betriebsweg und gepflasterte Böschung an der Flügelwand reinigen
Gehweg und Fahrbahn
- 160m Leiteinrichtung reinigen
- 80m Geländerfußbereich reinigen
- 4x Starßenablauf (Fahrbahn) spülen und reinigen
Menge: 3,000 St

**1.2.190 Neue Deichbrücke, SOW km 129,220**
Frühjahrs- und Herbstreinigung
Widerlager/Auflagerbank
- 2x Auflagerbänke (15m x 1,0m) reinigen
- 2x 2 Lager ++ Lagersockel reinigen
- 2x Treppenanlage mit Podest (17m x 1,0m) reinigen
- 2x 375m² Böschung unter der Brücke und Böschungskegel an der Flügelwand reinigen
- 2x 15m offene Entwässerungsrinne spülen und reinigen
Gehweg und Fahrbahn
- 30m Übergangskonstruktion spülen und reinigen
- 8x Starßenablauf (Fahrbahn) spülen und reingen
- 2x Revisionsschacht (Fahrbahn) spülen und reinigen
- 120m Fußbereich der Brückenbögen reingen

Zugänglichkeit der Brücke
Besonderheit
- Höhe zur Auflagerbank des Pfeolers ca. 2,5m
-Leiter erforderlich
- für die Arbeiten am Böschungspflaster sind Leitern anzulegen
Menge: 3,000 St

**1.2.200 Leinpfadbrücke Speisekanal, Speisekanal Eisenhüttenstadt km 0,003**
Frühjahrs- und Herbstreinigung
Böschungsbereich
- 4x Treppenanlage (1,2m x 0,8m) reinigen
Gehweg und Fahrbahn
- 35m² gepflasterte Brückenfläche reinigen
- 40m² gepflasterter Leinpfadweg reinigen
- 12m² Schrammbord mit geländer reinigen
- 20m² Nadelverschlußfläche reinigen
Menge: 3,000 St

**1.2.210 Wehrbrücke Fürstenwalde, Wehrarm Fürstenwalde km 0,169**
Frühjahrs- und Herbstreinigung
Gehweg und Fahrbahn
- 13m Übergangskonstruktion spülen und reinigen
- 116m² Fahrbahn reinigen
- 1 Straßenablauf (Fahrbahn)
spülen und reinigen
- 1 Revisionsschacht spülen und reinigen
Menge: 3,000 St

**1.2.220 Klappbrücke Woltersdorf, RüG km 3,820**
Frühjahrs- und Herbstreinigung
Widerlager/Auflagerbank
- 2x Auflagerbank (6,5m x 1,0m) reinigen
- 2x 2 Lager + Lagersockel reinigen
- 1x Einlauf mit Abflußrohr spülen
Böschungsbereich
- 70m² Schleusengelände reinigen
- 2x 2 Auflager und Fundamente der Fußgängerbrücke reinigen
- 2x Fundamente der Pylonen reinigen
- 2x Fundamente der Verkehrsschranken reinigen
- 4m Treppenanlage reinigen

Zugänglichkeit der Brücke
Besonderheit
- Reinigung der Auflagerbank mit Lagern nur bei hoch gefahrener Klappbrücke möglich
Menge: 3,000 St

**1.2.230 Fußgängerbrücke Woltersdorf, RüG km 3,826**
Frühjahrs- und Herbstreinigung
Gehweg und Fahrbahn
- 17m² Fußgängerbrücke reinigen
- 17m² Bohlenbelag der Treppen, einschließlich der Zwischenräume und der Stirnseiten, spülen und reinigen
Menge: 3,000 St

**1.2.240 Straßenbrücke Wernsdorf, SOW km 47,450**
Frühjahrs- und Herbstreinigung
Widerlager/Auflagerbank
- 2x Auflagerbank (12m x 1,5m) reinigen
- 2x 4 Lager + Lagersockel reinigen
- 4 Abflußrohre DN 50 der Auflagerbänke (1x Nordseite, 3x Südseite) spülen
Böschungsbereich
- 2x Treppenanlagen mit Podest (je 13m x 0,9m) reinigen
- 1x Böschungstreppe Südseite (7,3m x 1,5m) reinigen
- 2x Revisionsschacht spülen und reinigen
- 8m² Traufpflaster an de Flügelwänden reinigen
- ca. 10m² Betriebsweg (Nordseite) reinigen
Gehweg und Fahrbahn
- 15,6m Übergangskonstruktion spülen und reinigen
- 8x Straßenablauf (Fahrbahn) spülen und reinigen

Zugänglichkeit der Brücke
Besonderheit
- Zugang zu den Widerlagern/Auflagerbänken über schräge Böschung, Leitern anlegen
Wartung
- Schlösser der Tore fetten bzw. ölen
Menge: 3,000 St

**1.2.250 Straßenbrücke Spreenhagen, SOW km 59,860**
Frühjahrs- und Herbstreinigung
Widerlager/Auflagerbank
- 2x 1 Treidelwegdurchführung (10,5m x 2m) reinigen
- 11m² Traufpflaster an den Flügelwänden reinigen
Böschungsbereich
- 2x Treppenanlage mit Podest (je 10m x 0,8m) reinigen
Gehweg und Fahrbahn
- 11,2m Übergangskonstruktion (Nordseite) spülen und reinigen
- 64m Stahlträger zwischen den Rippen reinigen
- 40m Betonabweiser mit Durchgängen reinigen
- 4x Straßenablauf (Fahrbahn) spülen und reinigen

Zusätzlich in der Herbstreinigung
Böschungsbereich
- Treppenanlagen: Aufwuchs, krautförmiger Bewuchs, Strauchwerk sowie die in das Lichtraumprofil hineinragenden Äste entfernen
Entwässerung
- 2x Sedimentationsanlage spülen und reinigen
- 2x Fallrohr an den Widerlagern spülen
Menge: 3,000 St

#### Unterabschnitt 1.3 Entsorgung

**1.3.10 Entsorgung von bei den Reinigungen anfallenden Abfällen (Sandfangrückstände, gemischte Siedlungsabfälle, Straßenkehricht)**
- Sandfangrückstände AVV 19 08 02
- Gemischte Siedlungsabfälle AVV 20 03 01
- Straßenkehricht AVV 20 03 03
Menge: 3,000 t
